# Estrich-,Fliesen-, Plattenarbeiten
Angebotsaufforderung (GAEB DA 2000 1.2, DA83)
Projekt: LV08
Währung: EUR
Auftraggeber: Stadt Horstmar, Kirchplatz 1-3, 48612 Horstmar
Erstellt mit: GAEB Toolbox V3.11 G90 R20091208, ARRIBAp V14.4.314, 07.07.2026

## LV08 Estrich-,Fliesen-, Plattenarbeiten
Datum: 07.07.2026

*Hinweis: Baubeschreibung-/ maßnahmen*
Baubeschreibung des Bauvorhabens

Die Energetische Sanierung und der Neubau der OGS an der Astrid-Lindgren-Grundschule in Horstmar Leer, setzt sich in folgenden Maßnahmen zusammen:

Die Baumaßnahmen aller Gewerke oder Leistungsbereiche erfolgen in Abschnitten laut Bauzeitenplan.
Begonnen wird laut Bauzeitenplan mit dem

Bauabschnitt 1  Abbruch und Erdarbeiten, Außenbereich), es folgt dann
Bauabschnitt 2  die Erweiterung und den Neubau der WC- und Toilettenanlage, sowie der
  OGS-Räume
Bauabschnitt 3  Umbau im Bestand dieses werden parallel ausgeführt.

Witterungsbedingte Bauverzögerungen sind nicht vorherzusehen und werden nicht separat vergütet. Der Bauzeitenplan ist zu beachten.

Besondere Umstände
Der Schulbetrieb wird während der gesamten Bauzeit,  aufrechterhalten. Daher wird der Abbruch, der Neubau und die Sanierung in 3 Bauphasen unterteilt. Dadurch kann gewährleistet werden, dass in den jeweiligen Bauabschnitten durchgängig gearbeitet werden kann. Trotzdem ist besonders sensibles Vorgehen und Rücksichtnahme erforderlich.

Angaben zur Ausführung
Der AN kann sich vor Abgabe des Angebotes vor Ort einen Überblick über die Situation verschaffen, eine Inaugenscheinnahme ist von der Straße Geschwister-Buller-Str. aus möglich. Es ist möglich, das Gebäude von innen zu besichtigen, bzw. zu begehen. Aber dies muss mit dem Planer und dem Hausmeister abgestimmt und abgesprochen werden.
Die beigefügten Pläne dienen dazu, die vorhandene Situation und Planung genauer darzustellen.

Angabe zur Örtlichkeit
Anschrift der Baustelle:
Geschwister-Buller-Straße 1
Gemarkung:  Horstmar
Flur:  107
Flurstück:  840

Allgemeines zur Baumaßnahme

Gebäudestruktur
Das vorhandene Schulgebäude wurde ca. 1956/1966 errichtet. 1987 teilweise erweitert. Der vorh. 2-geschossige Schultrakt ist in Massivbauweise gebaut worden.
Die Schule wird in Ihrer Substanz erhalten bleiben. Das Schulgebäude wird komplett neu strukturiert und entsprechend der UVV, Arbeitsstättenrichtlinien und des Brandschutz umgesetzt, sodass eine voll- funktionsfähige Schulgebäude in Verbindung entsteht.

Es wird von der Stadt Horstmar im Zuge der dann laufenden Baumaßnahme eine ordnungsgemäße Zu- und Abfahrt zum Grundstück zur Verfügung gestellt. Auf dem Grundstück befindet sich eine Zuwegung von der Straße " Geschwister- Buller-Straße " aus.

Der AN hat seine Baustelleneinrichtung auf den von der Bauleitung zugewiesenen Flächen einzurichten.  Personenkraftwagen können nur auf den dafür vorgesehenen Parkflächen abgestellt werden. Auf der Baustelle gilt grundsätzlich die Straßenverkehrsordnung. Davon abweichend ist die Höchstgeschwindigkeit mit „Schrittgeschwindigkeit“ festgelegt. Verkehrsflächen und Wege dürfen nicht durch Bau- und Montagearbeiten beeinträchtigt werden und falls dieses Notwendig ist, ist diese mit der Bauleitung Stadt Horstmar zu planen und abzustimmen.

Liste der Beteiligten

Bauherr
Stadt Horstmar,
Kirchstr. 1-3
48612 Horstmar

### Bereich 01 Zementestrich

#### Abschnitt 01.01 Fußbodenaufbau bis 200mm

**01.01.0010 Reinigen des Untergrundes von grober Verschmutzung**
Art/ Umfang der Verschmutzung: Bauschutt, Gips, Putz- und Mörtelreste u.ä., soweit sie von anderen Unternehmern herrührt. Einschl. Abtransport und Entsorgung der Schmutzmassen. Ausführung nur nach Angabe der Bauleitung.
Menge: 553,000 qm

**01.01.0020 Schwimmender Zementestrich (CT) bis 200mm**
Stärke: (100-15-55=) 30 mm
nach DIN 18164 Teil 2,
Baustoffklasse B1 nach DIN 4102,
Wärmeleitfähigkeitsgruppe 035,
Mehrzweck-Dämmplatten
Druckbelastung bis 300 kN/qm
inkl. Randdämmstreifen liefern und verlegen.

Festigkeitsklasse CT-C35-F5-S55-H40
Estrichnenndicke : >=55 mm,
Estrichmittel zur Verbesserung der Biegezugfestigkeit mit Glasfaserverstärkung auf Trennlage liefern, eben einbauen und verdichten, einschl. liefern einer 0,2 mm starken Folie, gem. DIN 18560 und 18555 hergestellt und in Anlehnung an DIN 18557 güteüberwacht mit Dehnungsfugenausbildung gem. DIN und technischen Vorbemerkungen.

gewähltes Fabrikat:  '....................................................'

gewählter Typ:  '....................................................'
Menge: 553,000 qm

**01.01.0030 Ausgleich zum Zementestrich**
zum ausgleichen unvorhersehbarer Unebenheiten.
Menge: 5,000 qm

**01.01.0040 Estrichbewehrung AKS-Gittermatten, verzinkt**
liefern und fachgerecht einbauen.
Menge: 277,000 qm

**01.01.0050 Faserbewehrung, Glas- oder Kunststofffasern**
Standarddosierung 1kg/ m³ oder nach Herstellangaben.
Estrichmittel zur Verbesserung der Biegezugfestigkeit mit Glasfaserverstärkung auf Wärmedämmung vorstehender Positionen liefern, eben einbauen und verdichten.

gewähltes Fabrikat:  '....................................................'

gewählter Typ:  '....................................................'
Menge: 553,000 qm

**01.01.0060 Wärmeleichtbeton**
gebrauchsfertige Leichtbetonmischung mit vordosiertem Bindemittel und vorbehandeltem EPS-Recycling-Granulat, zum ausgleich von Unebenheiten, sowie zur Dämmung.

Technische Daten
Abmessungen: bxh= 70x20mm
Nennwert der Wärmeleitfähigkeit D [W/(mK)] 0,079
Bemessungswert der Wärmeleitfähigkeit B [W/(mK)] 0,097
Rohdichte des Frischmörtels [kg /m3] ca. 320
Trockenrohdichte des gebundenen EPS [kg /m3] ca. 306
Druckfestigkeit [kPa] 200
Wasserdampfdiffusionswiderstand [µ] 9
Brandverhalten E
Bindemittelgehalt [kg /m3] 187,50
Belegreife nach ca. 10 Tagen (bei 20 C und 65 % relativer Luftfeuchtigkeit)

liefern und verarbeiten, inkl. aller zugehörigen Nebenarbeiten.
Menge: 3,000 cbm

**01.01.0070 Dehnungsfugen anlegen**
Beispiel: Türleibung, Flächenunterteilung etc.
herstellen einer Bewegungsfuge d= 10 mm, aus Styropor o.glw. liefern und fachgerecht einbauen.
Bewegungsfugen nach DIN 18560 gemäß Fugenplan nach Vorgaben des Planers anlegen.
Menge: 355,000 lfm

### Bereich 02 Fliesen und Plattenarbeiten

#### Abschnitt 02.01 Vorbereitende Arbeiten

**02.01.0010 Dichtungsanstrich Boden**
Streichisolierung für Böden als Abdichtung gegen Sickerwasser, durch Aufbringen einer flüssigen Dichtungsfolie auf trockenen Estrichflächen. Ca. 5 cm an der Wand hoch.Ausführung 2-lagig, kreuzweise beschichtet. In die obere Lage ist Quarzsand, Korngröße von 0,7 -1,2 mm, als Haftbrücke Dickbettmörtel oder Fliesenbelag im Dünnbett einzustreuen.

Abdichtungsklasse:  W1 -I

angebotenes Fabrikat : ..........................................

Typ: ..........................................

Abdichtung liefern und fachgerecht verlegen, wonach die Dichtigkeit nach DIN 18 534 zu gewährleisten ist.
Menge: 92,000 qm

**02.01.0020 Eck-Abdichtung waagerecht**
zwischen Wand- und Bodenfläche, mit gewebeverstärktem Dichtungsband, Zuschnitt: 150mm liefern und in die frischen Dichtungsfugen als Eckverstärkung einarbeiten, einschl. Überlappung und Ecken.
Menge: 114,000 lfm

#### Abschnitt 02.02 Bodenfliesen Frisch in Frisch

**02.02.0010 Bodenflächen vorbereiten**
Untergrund absaugen und für das Aufbringen des Plattenbelages im Dünnbettverfahren Grundieren.
Menge: 143,000 qm

**02.02.0020 Bodenbelag 300*600mm, dunkelgrau**
Bereich: Hygiene, Personal,Flur, HSM, PuMi, WC-Schülerinnen+Vorraum, WC-Schüler+Vorraum, Technik

Bodenbeläge aus rutschfestem keramischen Steinzeugfliesen nach DIN 18 155, 1.Sortierung, waagerecht frisch in frisch auf Estrich, Fliesen bzw. Ausgleichsmasse liefern, verlegen mit vorgefertigtem Fugenmörtel sauber ausfugen, einschl. Ergänzen und Abschneiden des Estrich-Randstreifens nach Verlegung und Verfugung der Fliesen. Die Ausgleichsmasse wird gesondert vergütet.

Einbringen des Fliesenbelages nach regulären Verfahren, nach einer Abbindezeit von 28 Tagen und einer CM-Feuchte kleiner 2,0cm%. Hier sollte dann ein entsprechender Kleber verwendet werden.

Format:  300 x 600mm

Bewertungsgruppe der Rutschgefahr: R10

Fabrikat : .Agrob Buchtal o.glw.

Typ: skill dark anthracite o.glw.

angebotenes Fabrikat : ..........................................

Typ: ..........................................

Fliesen liefern und fachgerecht verlegen, einschl. aller Nebenarbeiten.
Menge: 143,000 qm

**02.02.0030 Sockelfliesen 600*50mm, dunkelgrau**
aus den vorstehenden Bodenfliesen, liefern sowie fachgerecht schneiden und frisch in frisch, auf die Randstreifen verlegen, auf Fugenschnitt mit den Bodenfliesen ist zu achten, einschl. aller Ecken und Passschnitte.

Abmessungen: 60 x 5cm

angebotenes Fabrikat : ..........................................

Typ: ..........................................
Menge: 156,000 lfm

**02.02.0040 Bodenbelag 600*600mm, dunkelgrau**
Bereich: Aula

Bodenbeläge aus rutschfestem keramischen Steinzeugfliesen nach DIN 18 155, 1.Sortierung, waagerecht frisch in frisch auf Estrich, Fliesen bzw. Ausgleichsmasse liefern, verlegen mit vorgefertigtem Fugenmörtel sauber ausfugen, einschl. Ergänzen und Abschneiden des Estrich-Randstreifens nach Verlegung und Verfugung der Fliesen. Die Ausgleichsmasse wird gesondert vergütet.

Einbringen des Fliesenbelages nach regulären Verfahren, nach einer Abbindezeit von 28 Tagen und einer CM-Feuchte kleiner 2,0cm%. Hier sollte dann ein entsprechender Kleber verwendet werden.

Format:  600 x 600mm

Bewertungsgruppe der Rutschgefahr: R10

Fabrikat : .Agrob Buchtal o.glw.

Typ: skill dark anthracite o.glw.

angebotenes Fabrikat : ..........................................

Typ: ..........................................

Fliesen liefern und fachgerecht verlegen, einschl. aller Nebenarbeiten.
Menge: 107,000 qm

**02.02.0050 Sockelfliesen 600*50mm, dunkelgrau**
aus den vorstehenden Bodenfliesen, liefern sowie fachgerecht schneiden und frisch in frisch, auf die Randstreifen verlegen, auf Fugenschnitt mit den Bodenfliesen ist zu achten, einschl. aller Ecken und Passschnitte.

Abmessungen: 60 x 5cm

angebotenes Fabrikat : ..........................................

Typ: ..........................................
Menge: 47,000 lfm

**02.02.0060 Zulage für Schrägschnitte**
als Zulage zu vorstehenden Bodenfliesen
Menge: 50,000 lfm

**02.02.0070 Zulage für Anarbeiten an Bodeneinläufen**
Anarbeiten des Belages an eingebaute Bodeneinläufe
Menge: 1,000 Stck

**02.02.0080 Bewegungsfugenprofil**
mit seitlich angeordneten Metallprofilen aus ATK = Edelstahl mit trapezförmig gelochten Befestigungsschenkeln in einer U-förmigen Profilkammer befestigten Bewegungszone aus synthetischem Kautschuk liefern und im Zuge der Fliesen- verlegung unter Beachtung der Herstellerangaben fachgerecht einbauen. Profilhöhe nach örtlichen Verhältnissen, Übergang von Fliesen zu Teppich-Böden

angebotenes Fabrikat : ..........................................

Typ: ..........................................
Menge: 5,000 lfm

**02.02.0090 Dauerelastische Versiegelung**
der Fugen im Sockelbereich nach DIN 18 540 und den Vorschriften der Herstellerfirma, die Fugen sind nach sorgfältiger Reinigung mit Primer nach Werksvorschrift vorzustreichen, die Fugenanschlussflächen sind mit Klebestreifen abzudecken und unmittelbar nach der Fugenglättung zu entfernen, die Fugen sind bis zur Einbautiefe des Dichtstoffes mit Vorfüllprofil in Rundform auszustopfen, das Vorfüllmaterial muss hydrophob und verrottungsfest sein, anschließend ist eine dauerelastische kalt ausvulkanisierende 2-Komponenten Dichtungsmasse zu verarbeiten.
Menge: 203,000 lfm

#### Abschnitt 02.03 Wandfliesen

*Hinweis: Hinweis zu den Räumen*
Wandfliesen im Bereich:
124 Hygiene
125 Personal
115 WC-Schülerinnen und Vorraum
114 beh. WC
113 WC-Schüler und Vorraum
119 multifunktionaler Raum (OGS)
117 Hausmeister
116 Pumi

**02.03.0010 Vorbehandlung der Wände**
Untergründe aus GK-Bauplatten, Gips-/ Kalkputz,
oder ähnliche Untergründe, durch geeignete Mittel wie z.B. Tiefengrund vollflächig imprägnieren und zur Aufnahme der
Fliesenbeläge im Dünnbett vorbereiten.
Menge: 212,000 qm

**02.03.0020 Wandfliesen in Dünnbett**
Wandbelag aus keramischen Wandplatten nach DIN 18 155  im Dünnbettverfahren ansetzen und mit vorgefertigtem Fugenmörtel sauber ausfugen.

Verfugung: hellgrau

Abmessungen : 10 x 30 cm, waagerecht verlegt
Fabrikat: AGROB Buchtal o. glw.
Typ: Basis 1 o.glw

Farbe: weiß glänzend

Fabrikat: ......................................

Typ : ...........................................

liefern und fachgerecht verlegen, einschl. aller Nebenarbeiten
Menge: 212,000 qm

**02.03.0030 Wandfliesen (hellgrün)**
Wandbelag aus keramischen Wandplatten nach DIN 18 155  im Dünnbettverfahren ansetzen und mit vorgefertigtem Fugenmörtel sauber ausfugen.

Verfugung: hellgrau

Abmessungen : 10 x 30 cm, waagerecht verlegt
Fabrikat: Agrob Buchtal, o.glw
Serie: chroma+plural,o.glw
Farbton: hellgrün NCS-S 0510-G

Fabrikat: ......................................

Typ : ...........................................

liefern und fachgerecht verlegen, einschl. aller Nebenarbeiten
Menge: 50,000 qm

**02.03.0040 Wandfliesen (grün mittel)**
Wandbelag aus keramischen Wandplatten nach DIN 18 155  im Dünnbettverfahren ansetzen und mit vorgefertigtem Fugenmörtel sauber ausfugen.

Verfugung: hellgrau

Abmessungen : 10 x 30 cm, waagerecht verlegt
Farbe: grün mittel glänzend NCS S 1515-G20Y
Fabrikat: Agrob Buchtal, o.glw
Serie: chroma+plural,o.glw

Fabrikat: ......................................

Typ : ...........................................

liefern und fachgerecht verlegen, einschl. aller Nebenarbeiten
Menge: 50,000 qm

**02.03.0050 waagerechte Ablage B=20 cm (aus Bodenfliesen)**
Bereich: Personal-WC, beh. WC
aus Bodenfliesen, liefern, schneiden und fachgerecht
im Dünnbettverfahren velegen und Verfugen

Abmessungen Bodenfliese : 30 x 60cm
Verfugung: hellgrau

Einbauhöhe:  ca. 1,20m

Fabrikat: ......................................

Typ : ...........................................
Menge: 5,000 lfm

**02.03.0060 Abschlussprofil aus Edelstahl**
für Wandaußenecken an Fliesenbelägen und bietet einen guten Kantenschutz. Die Sichtflache des Fliesenprofils bildet eine rechtwinklige Außenecke der Fliesenbeläge.

Fabrikat: ......................................

Typ : ...........................................

liefern und fachgerecht einarbeiten,
Menge: 7,000 lfm

**02.03.0070 Edelstahlecken als Abschluss**
Eckstück von senkrechten und waagerechten Ecken
passend zu den Edelstahl-Eckschienen,

Fabrikat: ......................................

Typ : ...........................................

liefern und fachgerecht einarbeiten
Menge: 5,000 Stck

**02.03.0080 Dauerelastische Versiegelung**
nach DIN 18 540 und den Vorschriften der Herstellerfirma, die Fugen sind nach sorgfältiger Reinigung mit Primer nach Werksvorschrift vorzustreichen, die Fugenanschlussflächen sind mit Klebestreifen abzudecken und unmittelbar nach der Fugenglättung zu entfernen, die Fugen sind bis zur Einbautiefe des Dichtstoffes mit Vorfüllprofil in Rundform auszustopfen, das Vorfüllmaterial muss hydrophob und verrottungsfest sein, anschließend ist eine dauerelastische kalt ausvulkanisierende 2-Komponeten Dichtungsmasse zu verarbeiten.
Menge: 70,000 lfm

#### Abschnitt 02.04 Stundenlohnarbeiten

*Hinweis: Tagelohnarbeiten*
Tagelohnarbeiten

für gesondert durch die Bauleitung in Auftrag gegebene Tagelohnarbeiten werden die nachfolgend inkl. aller Zuschläge aufgeführten Stundensätze nur vergütet, wenn die Arbeiten durch die Bauleitung beauftragt wurden und ein täglich geführter Nachweis durch die Bauleitung anerkannt wurde. Bei Überschreitung der nachstehend aufgeführten Stundensätze ist die Bauleitung zu verständigen und für weitere Leistungen ein Zusatzauftrag einzuholen.

Sämtliche Stundenlohnarbeiten sind vor Beginn der Arbeiten von der örtlichen Bauleitung zu genehmigen!

Alle Stundenzettel sind täglich, spätestens nach 24 Stunden vorzulegen und zu genehmigen, ansonsten verfällt der Anspruch ersatzlos!

**02.04.0010 Tagelohnarbeiten eines Hilfsarbeiters**
Menge: 16,000 Std

**02.04.0020 Tagelohnarbeiten eines Gesellen**
Menge: 16,000 Std

### Bereich 03 Sonstige Arbeiten

#### Abschnitt 03.01 Prüfung

**03.01.0010 CM-Messungen**
Einwaage 50 Gramm/Ablesezeit nach 10 Minuten (siehe CM-Messprotokoll) nach DIN 18560-1:2015-1 bis zur Belegereife des vorgenannten Estrichs fachgerecht durchführen und protokolieren einschl. sämtlichen Zubehör und Nebenarbeiten.

CM-MESSANWEISUNG
1. Die Probenentnahme erfolgt über den gesamten Querschnitt des zu messenden Estrichs. Die obersten 2-3 mm werden entfernt, damit keine Oberflächen- Feuchtigkeit mitgemessen wird.
2. Die exakt abgewogene und zerkleinerte Probenentnahme (50g) und die 4 Stahlkugeln in die CM-Druckflasche einfüllen.
Danach die CM-Druckflasche schräg halten und vorsichtig eine Kalziumcarbid-Ampulle hineinrutschen lassen.
3.Die CM-Druckflasche wird mit dem Deckel verschlossen und anschließend die CM-Ampulle durch kräftiges horizontales Schütteln zertrümmert. Bitte zu Messbeginn die Uhrzeit mit einer geeigneten Stoppuhr erfassen.
4. Danach führt man während zwei Minuten mit der CM Druckflasche kreisende und horizontale Bewegungendurch, um das Probenmaterial weiter zu zerkleinern und mit dem Kalziumcarbid zu vermischen. Diesen Vorgang wiederholt man nach 5 Minuten für die Dauer von einer Minute (kreisende Bewegungen). Nach einer Gesamtmessdauer von 10 Minuten wird der Wert abgelesen. Vermeiden Sie, dass die Stahlkugeln vertikal gegen den Messkopf unterhalb des Manometers schlagen. Dieser wird dadurch beschädigt und die Messwerte sind damit unbrauchbar.
  Alle Arbeiten nur mit Handschuhen ausführen!
Menge: 1,000 Stck

#### Abschnitt 03.02 Stundenlohnarbeiten

*Hinweis: Tagelohnarbeiten*
Tagelohnarbeiten

für gesondert durch die Bauleitung in Auftrag gegebene Tagelohnarbeiten werden die nachfolgend inkl. aller Zuschläge aufgeführten Stundensätze nur vergütet, wenn die Arbeiten durch die Bauleitung beauftragt wurden und ein täglich geführter Nachweis durch die Bauleitung anerkannt wurde. Bei Überschreitung der nachstehend aufgeführten Stundensätze ist die Bauleitung zu verständigen und für weitere Leistungen ein Zusatzauftrag einzuholen.

Sämtliche Stundenlohnarbeiten sind vor Beginn der Arbeiten von der örtlichen Bauleitung zu genehmigen!

Alle Stundenzettel sind täglich, spätestens nach 24 Stunden vorzulegen und zu genehmigen, ansonsten verfällt der Anspruch ersatzlos!

**03.02.0010 Tagelohnarbeiten eines Hilfsarbeiters**
Menge: 5,000 Std

**03.02.0020 Tagelohnarbeiten eines Gesellen**
Menge: 5,000 Std

USt %: 19,00
